# Interruptor para control de iluminación y/o persianas, referencia TYXIA 2310 de Delta Dore

- Propiedad del archivo: CONSTRUNARIO
- Formato: FIEBDC-3/2012
- Programa: Construnario Versión 3.51
- Fecha de los precios: 13/04/2021
- Divisa: EUR

**6351380DEL** u Interruptor para control de iluminación y/o persianas, referencia TYXIA 2310 de Delta Dore
Beneficios de la utilización del TYXIA 2310 : Excelente autonomía de las pilas: 10 años Los interruptores murales pueden fijarse o pegarse sobre cualquier soporte: pared, mueble, vidrio. Facilita los gestos cotidianos gracias a la creación de escenas. Permite crear ambientes con luz específica adaptados al ritmo de vida Control de 1 a 2 vías de iluminación o automatismos en marcha/paro Control de 2 vías de escenas (marcha/paro para los receptores de iluminación o marcha/paro y regulación para los receptores de regulación de iluminación) Control de 1 vía de regulación de iluminación
