# Pack para el control de lámparas de sobremesa, referencia TYXIA 620 de Delta Dore. Para el control de 2 interruptores de lámparas de sobremesa

- Propiedad del archivo: CONSTRUNARIO
- Formato: FIEBDC-3/2012
- Programa: Construnario Versión 3.51
- Fecha de los precios: 13/04/2021
- Divisa: EUR

**6351385DEL** u Pack para el control de lámparas de sobremesa, referencia TYXIA 620 de Delta Dore. Para el control de 2 interruptores de lámparas de sobremesa
Beneficios de la utilización del PACK TYXIA 620 : Encendido o apagado del conjunto de lámparas adicionales de una estancia con tan solo un gesto Compatible con cualquier tipo de iluminación (LED, fluocompacta, halógena...) Pack para el control de 2 interruptores/receptores de iluminación para lámparas de sobremesa
