# Puerta peatonal batiente, referencia BO240 de Automatismos Montero. Ancho de apertura panel individual: 800 - 2000mm; doble: 1000 - 3000mm

- Propiedad del archivo: CONSTRUNARIO
- Formato: FIEBDC-3/2012
- Programa: Construnario Versión 3.51
- Fecha de los precios: 13/04/2021
- Divisa: EUR

**BO240** u Puerta peatonal batiente, referencia BO240 de Automatismos Montero. Ancho de apertura panel individual: 800 - 2000mm; doble: 1000 - 3000mm
En situaciones cuando el sistema mecánico para salidas de emergencia es requerido, o completa, ya sea fija o móvil, para permitir que objetos de gran tamaño pasen por la puerta; el sistema plegable de Deutschtec de la serie SLH es la mejor opción. En caso de emergencia, usted tendrá solo que empujar hacia adelante, todos los individuos serán capaces de abrir las dos puertas fijas y móviles como una puerta batiente.
