# Pilona electromecánica, referencia STOPPY B 115/500 de BFT. Diámetro: 114 mm. Altura: 490 mm

- Propiedad del archivo: CONSTRUNARIO
- Formato: FIEBDC-3/2012
- Programa: Construnario Versión 3.51
- Fecha de los precios: 17/11/2022
- Divisa: EUR

**P970088 00001** u Pilona electromecánica, referencia STOPPY B 115/500 de BFT. Diámetro: 114 mm. Altura: 490 mm
Pilona electromecánica 230 V con vástago de diámetro 114 mm y altura 490 mm. Resistencia al impacto 7000 J
