# Sistema de aparcamiento para aplicaciones comerciales y profesionales, referencia Espas 30-I de BFT

- Propiedad del archivo: CONSTRUNARIO
- Formato: FIEBDC-3/2012
- Programa: Construnario Versión 3.51
- Fecha de los precios: 17/11/2022
- Divisa: EUR

**espas30** u Sistema de aparcamiento para aplicaciones comerciales y profesionales, referencia Espas 30-I de BFT
La estación ESPAS 30-I combinada con una barrera electromecánica es un dispositivo para controlar una cancela de acceso a una zona de estacionamiento. La unidad trabaja en una red de cables como un componente entre los otros elementos del sistema. La estación realiza emite rápidamente tickets de código de barras, gestiona las tarjetas de suscripción y de los operadores. La pantalla y la guía de mensajes por voz mejoran la experiencia del usuario. Componentes básicos Placa electrónica específica con pantalla integrada y joystick a bordo que permiten una rápida programación y consulta de las alarmas. Impresora térmica de tickets en acordeón. Capacidad de 4.000 tickets en acordeón fáciles de cargar. Lector de tarjetas de proximidad para operadores y suscripciones. Pantalla LCD retroiluminada de 20 caracteres y 2 filas Boquilla de tickets iluminada Mensajes de audio y en pantalla en varios idiomas. Temperatura interna regulada por ventilación forzada y elemento calefactor. Detector de bucle de dos canales programable y de gran sensibilidad. Gestión automática de la barrera. Botón de llamada de asistencia. Pulsador mecánico, iluminado y de larga duración para la solicitud del tickets Interfaz RS485. Funcionamiento garantizado también durante los períodos de inactividad del servidor. Modo de trabajo configurable por software, cuadro de mando o tarjetas de operador. Gestión de alarmas con notificación al servidor de estacionamiento.
