# Contador Woltmann de agua de alto rendimiento, referencia 222 00 02 de Mabeconta. Diámetro nominal: 50 mm

- Propiedad del archivo: CONSTRUNARIO
- Formato: FIEBDC-3/2012
- Programa: Construnario Versión 3.51
- Fecha de los precios: 13/04/2021
- Divisa: EUR

**222 000 02** u Contador Woltmann de agua de alto rendimiento, referencia 222 00 02 de Mabeconta. Diámetro nominal: 50 mm
Contadores Woltmann de agua de alto rendimiento con excelente técnica de medición precisa, para agua fría y caliente con y sin emisor de impulsos. Para agua fría hasta 30º C (seguridad hasta 50º C) Para agua caliente hasta 120º C. Instalación en cualquier posición. Homologación EEC como clase metrológica A/B Mecanismo de medición extraíble. Mayor exactitud de medición gracias al mecanismo de medición sellado. Excepcional precisión a largo plazo debido a la descarga hidráulica del cojinete. Cojinete de plástico resistente al desgaste. Totalizador y emisores pueden girarse hasta 350º para una mayor comodidad de lectura. Salidas de medición integradas de serie. Sensores para lectura a distancia (digital) pueden instalarse a posteriori sin perjudicar la calibración. Hasta dos diferentes señales digitales de salida.
