# Medidor de caudal para gases, referencia GD-100 de Mabeconta. DN: 25

- Propiedad del archivo: CONSTRUNARIO
- Formato: FIEBDC-3/2012
- Programa: Construnario Versión 3.51
- Fecha de los precios: 13/04/2021
- Divisa: EUR

**GD-10025** u Medidor de caudal para gases, referencia GD-100 de Mabeconta. DN: 25
Medición oscilante sin piezas móviles. Elevada exactitud de medición para gases.
