# Filtro sencillo para líquidos, referencia EG2 de Mabeconta. DN 20–DN 150

- Propiedad del archivo: CONSTRUNARIO
- Formato: FIEBDC-3/2012
- Programa: Construnario Versión 3.51
- Fecha de los precios: 13/04/2021
- Divisa: EUR

**EGMAB** u Filtro sencillo para líquidos, referencia EG2 de Mabeconta. DN 20–DN 150
Filtro sencillo con rosca o brida. Desde DN20 hasta DN400. Hasta 100 bar. Filtro de cesta en acero o acero inoxidable. Grado de filtración de 25–5000 µm absoluta. Opción de Calentamiento (vapor / aceite térmico,de forma eléctrica). Elementos magnéticos. Indicación de diferencia de presión de forma óptica / eléctrica montada en el filtro.
