# Sistema de fachadas ventiladas composite de aluminio de Benegas Industrias Plásticas

- Propiedad del archivo: CONSTRUNARIO
- Formato: FIEBDC-3/2012
- Programa: Construnario Versión 3.51
- Fecha de los precios: 17/11/2022
- Divisa: EUR

**FACHVENBE** u Sistema de fachadas ventiladas composite de aluminio de Benegas Industrias Plásticas
- Obra nueva - Rehabilitación
