# Cubiertas en policarbonato de Benegas Industrias Plásticas

- Propiedad del archivo: CONSTRUNARIO
- Formato: FIEBDC-3/2012
- Programa: Construnario Versión 3.51
- Fecha de los precios: 17/11/2022
- Divisa: EUR

| Código | Ud | Descripción |
|---|---|---|
| CUBPOLI | u | Cubiertas en policarbonato de Benegas Industrias Plásticas |
