# Atornilladora de tabique seco a batería de 22 V, referencia SD 5000-A22 02 de Hilti. 5000 rpm

- Propiedad del archivo: CONSTRUNARIO
- Formato: FIEBDC-3/2012
- Programa: Construnario Versión 3.51
- Fecha de los precios: 14/04/2021
- Divisa: EUR

**SD 5000-A22 02** u Atornilladora de tabique seco a batería de 22 V, referencia SD 5000-A22 02 de Hilti. 5000 rpm
Atornilladora de tabique seco a batería de 22 V con 5000 rpm para la suspensión de tabiques secos, tableros de madera y revestimientos exteriores Par máx.: 10 Nm Voltaje nominal: 21.6 V Peso: 1.82 kg Características Motor sin escobillas: herramienta prácticamente libre de mantenimiento que minimiza el tiempo de inactividad Ergonomía mejorada: este sistema es 300 gramos más ligero que el sistema SD 5000-A22 de primera generación y ofrece un diseño equilibrado que permite un agarre firme por parte del usuario Diseño que ofrece un control preciso: interruptor rediseñado y freno electrónico que le ayudarán a lograr el perfecto equilibrio entre rapidez de trabajo y resultados consistentes Luz LED clara que proporciona iluminación directa de la superficie de trabajo Aplicaciones Fijación de paneles de tabique seco en perfiles metálicos o de madera en paredes y techos Fijación de tableros de madera a perfiles metálicos o de madera en paredes y techos Fijación de tableros especiales (por ejemplo, de Fermacell, Habito, Knauf Diamond) a perfiles metálicos o de madera en paredes y techos Fijación de pernos metálicos a carriles de metal Fijación de tableros de revestimiento exteriores a perfiles metálicos o de madera en paredes y techos
