# Martillo perforador SDS Max (TE-Y), referencia TE 60-AVR de Hilti

- Propiedad del archivo: CONSTRUNARIO
- Formato: FIEBDC-3/2012
- Programa: Construnario Versión 3.51
- Fecha de los precios: 14/04/2021
- Divisa: EUR

**TE 60-AVR** u Martillo perforador SDS Max (TE-Y), referencia TE 60-AVR de Hilti
Martillo perforador SDS Max (TE-Y) versátil y potente para tareas de cincelado y perforación de hormigón, con sistema de reducción activa de la vibración (AVR) Peso según procedimiento EPTA 01/2003: 6.8 kg Energía de impacto: 7.8 J Rango de diámetro de taladro con percusión: 12 - 40 mm Características Alta versatilidad para una amplia gama de aplicaciones de cincelado y perforación Excepcional relación rendimiento-peso El sistema de reducción activa de la vibración (AVR) reduce el cansancio e incrementa la productividad diaria Sistema de aspiración de polvo DRS-Y opcional que recopila hasta el 95 % del polvo Cable de alimentación desmontable, que facilita y agiliza la sustitución de cables dañados o rotos en el lugar de trabajo Aplicaciones Taladros para anclajes y pasantes en hormigón y mampostería (rango de diámetros recomendado de 18 a 80 mm) Extracción de testigos en mampostería y hormigón con brocas corona TE-Y BK de hasta 122 mm de diámetro Extracción de testigos en mampostería con el adaptador DD-TE-Y-DR opcional y brocas corona DD-Y PCM de hasta 122 mm de diámetro Taladros para anclajes y pasantes en hormigón y mampostería (rango de diámetros recomendado de 5/8" a 3 1/8") Extracción de testigos en mampostería y hormigón con brocas corona TE-Y BK de hasta 4-15/16" de diámetro
