# Sistema aspiración de polvo, referencia TE DRS-B de Hilti. Para tareas de cincelado en hormigón

- Propiedad del archivo: CONSTRUNARIO
- Formato: FIEBDC-3/2012
- Programa: Construnario Versión 3.51
- Fecha de los precios: 14/04/2021
- Divisa: EUR

**TE DRS-B** u Sistema aspiración de polvo, referencia TE DRS-B de Hilti. Para tareas de cincelado en hormigón
Sistema de aspiración de polvo para tareas de cincelado en hormigón con los martillos rompedores SDS Max (TE-Y) y TE-S de Hilti Requiere aspiradora: Sí Apto para la perforación: No Peso: 0.78 kg Características Solución para eliminar prácticamente todo el polvo de las tareas de demolición que se realizan con los martillos rompedores SDS Max (TE-Y) y TE-S de Hilti El nuevo sistema recoge hasta el 95 % de polvo Sistema sin llave: ajuste en la herramienta rápido y sencillo Sistema extremadamente robusto y resistente, fabricado con materiales suaves especiales Compatible con todos los martillos combinados y rompedores Hilti (mandriles tipo Y y S), punteros, cinceles planos y aspiradoras Aplicaciones Prácticamente para todos los trabajos de cincelado y renovación de interiores Cincelado casi sin polvo que garantiza la salud y la comodidad del usuario, así como la limpieza en entornos críticos como, por ejemplo, habitaciones ocupadas, hospitales, laboratorios, cadenas de producción, etc. Para el uso con los siguientes martillos rompedores: TE 500, TE 500-AVR, TE 700-AVR, TE 800, TE 800-AVR, TE 1000-AVR, TE 1500-AVR, TE 2000-AVR
