# Premium Broca de embutir para taladros avellanados, referencia HSS-CB de Hilti

- Propiedad del archivo: CONSTRUNARIO
- Formato: FIEBDC-3/2012
- Programa: Construnario Versión 3.51
- Fecha de los precios: 14/04/2021
- Divisa: EUR

**HSS-CB** u Premium Broca de embutir para taladros avellanados, referencia HSS-CB de Hilti
Broca de embutir para taladros avellanados y desbaste en metal de conformidad con la norma DIN 335 Tipo de inserción: Mango suave Clase de productos: Premium Características Broca con tres filos de corte y punta de corte de 90°: diseño de broca de taladro avellanado que permite realizar con precisión tareas de avellanado y eliminación de rebabas a altas velocidades de corte Para la colocación de tornillos nivelados enrasados en superficies metálicas Herramienta optimizada para el uso con las atornilladoras taladro a batería de Hilti Aplicaciones Taladro avellanado y eliminación de rebabas de orificios El rendimiento óptimo se alcanza si se aplica la velocidad adecuada y se enfría el aceite de corte
