# Multidetector de hormigón, referencia PS 50 de Hilti

- Propiedad del archivo: CONSTRUNARIO
- Formato: FIEBDC-3/2012
- Programa: Construnario Versión 3.51
- Fecha de los precios: 14/04/2021
- Divisa: EUR

**PS 50** u Multidetector de hormigón, referencia PS 50 de Hilti
Detector versátil que facilita la localización de corrugados, tuberías, cables eléctricos y madera, ofreciendo mayor seguridad en las tareas de perforación Profundidad de detección máxima para la localización de objetos: 150 mm Precisión de indicación de profundidad: ±10 mm Precisión de localización: ±5 mm Características Pantalla integrada que muestra de una simple ojeada la ubicación, la profundidad y el tipo de objeto detectado Detección de una amplia gama de objetos gracias a la combinación de varias tecnologías de sensores Menú intuitivo que permite seleccionar el material base más adecuado: universal, hormigón, hormigón húmedo, calefacción en piso, tabiques secos o mampostería hueca Diseño ergonómico y robusto: resistente a los golpes, el polvo y el agua Ayuda a perforar correctamente a la primera: al saber dónde perforar evitará costosas reparaciones, ahorrará tiempo y evitará que sus brocas queden dañadas al evitar los corrugados Aplicaciones Detección de metal, conductos eléctricos, madera o plástico en profundidades de hasta 150 mm Localización rápida y sencilla de objetos empotrados bajo la superficie antes de taladrar, cortar o abrir Taladro para colocación de anclajes o pasantes para instalaciones eléctricas o mecánicas sin riesgo de romper objetos bajo la superficie Localización de tuberías de calefacción subterráneas, cables eléctricos y tuberías Colocación de anclajes en ladrillo hueco y localización de suelos radiantes
