# Anclaje químico, referencia HIT-HY 200-R V3 de Hilti

- Propiedad del archivo: CONSTRUNARIO
- Formato: FIEBDC-3/2012
- Programa: Construnario Versión 3.51
- Fecha de los precios: 14/04/2021
- Divisa: EUR

**HIT-HY 200-R V3** u Anclaje químico, referencia HIT-HY 200-R V3 de Hilti
Resina híbrida inyectable de máximo rendimiento con homologaciones para uniones de corrugado SAFEset: Sí Software PROFIS: Sí Clean-Tec: No Características Puede dar lugar a corrugados instalados a posteriori con un rendimiento mayor que los corrugados embebidos Parte del sistema Hilti SafeSet: no requiere limpieza de agujeros adicional si se realiza la perforación con las brocas huecas TE-CD y TE-YD en combinación con aspiradoras Hilti Cumple con los requisitos de las aprobaciones ICC-ES y ETA C 2 más exigentes para aplicaciones sísmicas Tiempo de funcionamiento optimizado para las aplicaciones de corrugado Apto para uso en hormigón fisurado y no fisurado con corrugados y todas las varillas de anclaje Aplicaciones Refuerzo de hormigón y reequipamiento posterior de edificios de hormigón reforzado Uniones de hormigón estructural con corrugados instalados a posteriori Sustitución de corrugados embebidos mal colocados o que faltan por corrugados instalados a posteriori Uniones de hormigón diseñadas como apoyos rígidos y simples
