# Carril de carga, referencia MQ-21.5 de Hilti. Galvanizado

- Propiedad del archivo: CONSTRUNARIO
- Formato: FIEBDC-3/2012
- Programa: Construnario Versión 3.51
- Fecha de los precios: 14/04/2021
- Divisa: EUR

**MQ-21.5** u Carril de carga, referencia MQ-21.5 de Hilti. Galvanizado
Carril de carga MQ galvanizado de 21 mm de alto para aplicaciones de carga ligera/media Homologaciones: ETA Altura: 21.5 mm Composición del material: S280GD+Z140-M-A-C según la norma DIN EN 10346 2009.7 Características Perfil en C con bordes dentados que ofrecen mayor resistencia a la tracción y los cortes Ranuras posteriores de gran tamaño: mayor flexibilidad de opciones de fijación y orificios redondos que optimiza la fijación de anclajes Marcas de referencia que agilizan la instalación, el ensamblado y el corte Sistema de carriles modulares que ofrecen versatilidad y flexibilidad Totalmente compatible con los componentes de sistemas de instalación modular MQ Aplicaciones Instalación de tuberías, conductos de ventilación y bandejas de cables Sistemas de soporte modulares para tuberías Sistemas de soporte modulares para bandejas de cables y conductos de aire Sistemas de soporte modulares para estructuras en 3D
