# Válvula de escuadra, modelo Classic AR002-1A de Grifos y Válvulas. Antical

- Propiedad del archivo: CONSTRUNARIO
- Formato: FIEBDC-3/2012
- Programa: Construnario Versión 3.51
- Fecha de los precios: 14/04/2021
- Divisa: EUR

**AR002-1A** u Válvula de escuadra, modelo Classic AR002-1A de Grifos y Válvulas. Antical
Se utilizan en instalaciones interiores de fontanería. Están diseñadas para poder cortar de forma individual la alimentación de agua a fregaderos, lavabos, cisternas y otros puntos de consumo para llevar a cabo su reparación, mantenimiento o substitución.
