# Válvula click-clack, referencia AR019 de Grifos y Válvulas

- Propiedad del archivo: CONSTRUNARIO
- Formato: FIEBDC-3/2012
- Programa: Construnario Versión 3.51
- Fecha de los precios: 14/04/2021
- Divisa: EUR

**AR019** u Válvula click-clack, referencia AR019 de Grifos y Válvulas
Mecanismo de cierre de latón con muelle inoxidable
