# Puerta giratoria automática, referencia RV320 de Deutschtec

- Propiedad del archivo: CONSTRUNARIO
- Formato: FIEBDC-3/2012
- Programa: Construnario Versión 3.51
- Fecha de los precios: 14/04/2021
- Divisa: EUR

**RV320** u Puerta giratoria automática, referencia RV320 de Deutschtec.
Deutschtec RV320 y RV420 son soluciones de entrada elegantes y atractivas, que también les ofrecen un mayor nivel de ahorro de energía entre el interior y el exterior de los edificios. Las puertas giratorias de Deutschtec, disponibles en modelos de 3 y 4 hojas, aportan elegancia al área de entrada de cualquier edificio y magnificencia a su fachada. Esta maravillosa combinación de cristal y metal, junto con la tecnología avanzada que hemos empleado, crea una extraordinaria primera impresión. Cumpliendo con todos los requisitos y estándares de seguridad, RV320 y RV420, garantizamos su máxima seguridad de forma indefinida.
