# Puerta automática telescópica corredera, referencia TL240 de Deutschtec. Panel doble: 800 – 2000mm; cuádruple: 1000 – 3000mm

- Propiedad del archivo: CONSTRUNARIO
- Formato: FIEBDC-3/2012
- Programa: Construnario Versión 3.51
- Fecha de los precios: 14/04/2021
- Divisa: EUR

**TL240** u Puerta automática telescópica corredera, referencia TL240 de Deutschtec. Panel doble: 800 – 2000mm; cuádruple: 1000 – 3000mm
Las puertas telescópicas son únicas, ya que cuentan con un sistema que no le ofrece ningún sistema tradicional. Empleando el conjunto y el kit de perfiles TL, una puerta corredera normal se puede convertir en una telescópica. Debido a que tiene cuatro hojas móviles en lugar de dos, se puede disfrutar de una mayor comodidad en un espacio limitado.
