# Puerta corredera automática curva, referencia CR240 de Deutschtec. Panel simple: 800 – 2000mm; panel doble: 1000 – 3000mm

- Propiedad del archivo: CONSTRUNARIO
- Formato: FIEBDC-3/2012
- Programa: Construnario Versión 3.51
- Fecha de los precios: 14/04/2021
- Divisa: EUR

**CR240** u Puerta corredera automática curva, referencia CR240 de Deutschtec. Panel simple: 800 – 2000mm; panel doble: 1000 – 3000mm
Este modelo le da a su fachada un aspecto magnífico, inigualable a cualquier otra entrada. Al ofrecer una mayor apertura, la puerta corredera curvada de Deutschtec es una opción perfecta cuando desea mayor comodidad de paso en entradas de mucho tráfico.
