# Puerta rápida peatonal abatible de Automatismos Norton

- Propiedad del archivo: CONSTRUNARIO
- Formato: FIEBDC-3/2012
- Programa: Construnario Versión 3.51
- Fecha de los precios: 14/04/2021
- Divisa: EUR

**PUERAB** u Puerta rápida peatonal abatible de Automatismos Norton
- 1 Hoja accionada mediante sistema abatible - Equipo procesado por microprocesador. Servicio continuo. - Encoder para el seguimiento, control de velocidad y posición en todo momento - Correa dentada de transmisión reforzada con malla de acero.
