# Marco Eurolabi 75, referencia 5100 de la serie CPT-75 RPT Aluminios Labi

- Propiedad del archivo: CONSTRUNARIO
- Formato: FIEBDC-3/2012
- Programa: Construnario Versión 3.51
- Fecha de los precios: 04/11/2022
- Divisa: EUR

**5100LAB** u Marco Eurolabi 75, referencia 5100 de la serie CPT-75 RPT Aluminios Labi
Sistema de ventana y puera corredera perimetral con rotura de puente térmico de elegante estética y gran robustez. Perfiles perimetrales con alojamiento para escuadras de tetón ensamblados con doble pletina de poliamida reforzada con fibra de vidrio de 20 mm, de ancho en cercos y de 12mm. en hojas. Anchos de cerco de 75 mm. en dos carriles y 117mm. en tres carriles. En el cruce se monta un perfil de pvc manteniendo larotura de puente térmico. Ancho de acristalamiento hasta 24 mm.
