# Pasamanos elíptico, referencia 1849 de Aluminios Labi

- Propiedad del archivo: CONSTRUNARIO
- Formato: FIEBDC-3/2012
- Programa: Construnario Versión 3.51
- Fecha de los precios: 04/11/2022
- Divisa: EUR

**1849LAB** u Pasamanos elíptico, referencia 1849 de Aluminios Labi
Pasamanos elíptico para barandillas
