# Pletina flexible aislada de Teknomega. 5x20x1 - largo 2 metros

- Propiedad del archivo: CONSTRUNARIO
- Formato: FIEBDC-3/2012
- Programa: Construnario Versión 3.51
- Fecha de los precios: 21/04/2021
- Divisa: EUR

**CFX1070** u Pletina flexible aislada de Teknomega. 5x20x1 - largo 2 metros
Conductor Cobre electrolítico estañado: Cu-ETP - EN 13599 Grosor de las láminas: 0,5 - 0,8 - 1 mm Aislamiento Compuesto TPE Libre de halógenos Baja emisión de humos Auto extinguible UL94-V0. Color negro con dos lineas no coloreadas Grosor: > 1,6 mm Alargamiento típico: 550% Dureza: 80 Shore A Resistencia a la rotura: 6 MPa Reciclable Producto acabado Tensión nominal: 1000 V AC / 1500V DC Tensión nominal: -40°C ÷ +140°C
