# Columna en poliester, referencia CPH2510 de Teknomega. 16 mm

- Propiedad del archivo: CONSTRUNARIO
- Formato: FIEBDC-3/2012
- Programa: Construnario Versión 3.51
- Fecha de los precios: 21/04/2021
- Divisa: EUR

**CPH2510** u Columna en poliester, referencia CPH2510 de Teknomega. 16 mm
Aislamiento Resina Poliéster reforzada con 30% fibra de vidrio Autoextinción: V0-UL94 Color: Rojo RAL 3031 Insertos roscados Acero galvanizado Producto terminado Tensión nominal: 1000 V AC/1500 V DC Temperaturas de trabajo: - 40 ÷ 130° C
