# Funda trenzada en poliéster, referencia GPV1005 de Teknomega. Bobina: 100 m. Ø nom: 8 mm

- Propiedad del archivo: CONSTRUNARIO
- Formato: FIEBDC-3/2012
- Programa: Construnario Versión 3.51
- Fecha de los precios: 21/04/2021
- Divisa: EUR

**GPV 1005** u Funda trenzada en poliéster, referencia GPV1005 de Teknomega. Bobina: 100 m. Ø nom: 8 mm
Características técnicas Color: gris o negro Conforme a RoHS Monofilamento en Poliéster (PET) sin halógenos Diámetro: 0.22 mm Densidad: 1.14 kg/dm3 Temperatura de funcionamiento: - 50°C + 150°C Temperatura de fusión: 230± 5°C Autoextinción: UL 94-V2 Retardador de llama Confección: bobina en box de cartón autodesenrollador desde el centro
