# Clip de fijación rápida, referencia CLP1220 de la serie Fast de Teknomega. Ø D (mm): 10-11

- Propiedad del archivo: CONSTRUNARIO
- Formato: FIEBDC-3/2012
- Programa: Construnario Versión 3.51
- Fecha de los precios: 21/04/2021
- Divisa: EUR

**CLP1220** u Clip de fijación rápida, referencia CLP1220 de la serie Fast de Teknomega. Ø D (mm): 10-11
Los Clip de Fijación Rápida de Acero Armónico Galvanizado serie Fast permiten enganchar cables o tubos con rapidez en bordes de estructuras de metal con espesor de 1 a 12 mm Ménsulas, carpinterías de cuadros eléctricos o puertas de apertura para bloquear y mantener los tubos, los paquetes de cables o las cargas ligeras.
