# Perfil doble de acero ranurado, referencia PRF1085 de Teknomega. Largo: 3 m

- Propiedad del archivo: CONSTRUNARIO
- Formato: FIEBDC-3/2012
- Programa: Construnario Versión 3.51
- Fecha de los precios: 21/04/2021
- Divisa: EUR

**PRF1085** u Perfil doble de acero ranurado, referencia PRF1085 de Teknomega. Largo: 3 m
Los perfiles dobles con ojal de acero son unas de las propuestas desarrolladas por Teknomega para solucionar los distintos problemas de fijación decanales y de pasarelas portacables en las realizaciones de plantas eléctricas, hidráulicas y mecánicas. Los Perfiles de Fijación de acero STRUT con espesor de 2,5 mm, disponible con Galvanizado Sendzimir o Galvanizado en Caliente cumplen los estándares pedidos por los instaladores industriales: rapidez, facilidad de instalación, ahorro de tiempo y dinero.
