# Clip terminal de lazo y bornes, referencia ZCT2055 de la gama Green de Teknomega. Largo: 1 m

- Propiedad del archivo: CONSTRUNARIO
- Formato: FIEBDC-3/2012
- Programa: Construnario Versión 3.51
- Fecha de los precios: 21/04/2021
- Divisa: EUR

| Código | Ud | Descripción |
|---|---|---|
| ZCT2055 | u | Clip terminal de lazo y bornes, referencia ZCT2055 de la gama Green de Teknomega. Largo: 1 m |
