# Lastre de hormigón, referencia FVT1465 de Teknomega. Para fijación de paneles fotovoltaicos. 14 Kg

- Propiedad del archivo: CONSTRUNARIO
- Formato: FIEBDC-3/2012
- Programa: Construnario Versión 3.51
- Fecha de los precios: 21/04/2021
- Divisa: EUR

**FVT1465** u Lastre de hormigón, referencia FVT1465 de Teknomega. Para fijación de paneles fotovoltaicos. 14 Kg
Con insertos roscados M10 Soporte, tornillos de fijación y tuercas de acero inoxidables incluydos.
