# Módulo vertical para fijación de paneles fotovoltaicos, referencia FVT1511 de Teknomega. Ángulo: 30°-35°-40°-45°

- Propiedad del archivo: CONSTRUNARIO
- Formato: FIEBDC-3/2012
- Programa: Construnario Versión 3.51
- Fecha de los precios: 21/04/2021
- Divisa: EUR

**FVT1511** u Módulo vertical para fijación de paneles fotovoltaicos, referencia FVT1511 de Teknomega. Ángulo: 30°-35°-40°-45°
Utilizad el Código FVT1511 junto con un lastre de hormigón (FVT1457) o tanque de lastre
