# Conjunto sobre encimera con secamanos, dosificador de jabón y grifo, referencia 0190.BK de la serie Concept 3 de Nofer. Acabado: negro

- Propiedad del archivo: CONSTRUNARIO
- Formato: FIEBDC-3/2012
- Programa: Construnario Versión 3.51
- Fecha de los precios: 01/02/2023
- Divisa: EUR

**01901.BK** u Conjunto sobre encimera con secamanos, dosificador de jabón y grifo, referencia 0190.BK de la serie Concept 3 de Nofer. Acabado: negro
Precio: 1375.00
Conjunto sobre encimera NOFER con secamanos, dosificador de jabón y grifo activados con sensor electrónico de infrarrojos y sensibilidad ajustable. Fabricado en aluminio forjado anodizado, acabado negro. Módulo de control independiente con carcasa de plástico ABS. 1200 W, 220-240 V, 50 Hz. Motor secamanos universal velocidad 32000 r.p.m. Grifo con aireador NEOPERL de 1.89 l/min de caudal. Dosificador de jabón con depósito de 1,2 litros y dosificación regulable. Diseño moderno, robusto, y resistente a la corrosión. Adecuado para colectividades y lugares de alta frecuencia de uso. Dimensiones grifo/dosificador/secamanos: 188 alto x 230 ancho x 263 fondo (mm). Dimensiones módulo de control: 307 alto x 281,4 ancho x 210 fondo (mm). Fabricado por NOFER, S.L.
