# Dosificador de jabón líquido automático para encastar, referencia 03106.B de Nofer. 1000 ml. Latón cromado

- Propiedad del archivo: CONSTRUNARIO
- Formato: FIEBDC-3/2012
- Programa: Construnario Versión 3.51
- Fecha de los precios: 01/02/2023
- Divisa: EUR

**03106.B** u Dosificador de jabón líquido automático para encastar, referencia 03106.B de Nofer. 1000 ml. Latón cromado
Precio: 338.00
Dosificador de jabón líquido automático NOFER con activación mediante sensor infrarrojo, de latón cromado acabado brillo. Dimensiones: 83 alto x Ø30 ancho x 97 fondo (mm). Diámetro bajo encimera: 0-52, Ø25 (mm).
