# Grifo electrónico sobre encimera, referencia 07250.B de Nofer

- Propiedad del archivo: CONSTRUNARIO
- Formato: FIEBDC-3/2012
- Programa: Construnario Versión 3.51
- Fecha de los precios: 01/02/2023
- Divisa: EUR

**07250.B** u Grifo electrónico sobre encimera, referencia 07250.B de Nofer
Precio: 495.00
Grifo electrónico sobre encimera, referencia 07250.B de Nofer · Fabricado de latón cromado acabado brillo. · Entrada de agua: rosca interior G1 / 2 ". · Dimensiones: 154 alto x 44 ancho x 160 fondo (mm). · Alimentación eléctrica: equipado con un transformador de 9 V. · Presión de agua recomendada: 0,5 – 8 bar. · Rango del sensor: 220 mm. Ajustable ( máx. 300 mm – min. 80 mm). · Tiempo de seguridad: 90 segundos. · Temperatura del agua: máx. 70° C. Grifo electrónico de latón cromado NOFER, acabado brillo. Dimensiones: 154 alto x 44 ancho x 160 fondo (mm). Entrada de agua: rosca interior G1 / 2 ".
