# Secamanos con sensor electrónico, referencia 01831.S de la serie Fuga Evo de Nofer. Acabado: satinado

- Propiedad del archivo: CONSTRUNARIO
- Formato: FIEBDC-3/2012
- Programa: Construnario Versión 3.51
- Fecha de los precios: 01/02/2023
- Divisa: EUR

**01831.S** u Secamanos con sensor electrónico, referencia 01831.S de la serie Fuga Evo de Nofer. Acabado: satinado
Precio: 257.00
Secamanos con sensor electrónico, referencia 01831.S de la serie Fuga Evo de Nofer. Acabado: satinado Funcionamiento: sensor electrónico Dimensiones: 327 alto x 164 ancho x 151 fondo (mm) Peso: 4,7 kg Potencia: 800 W Carcasa: acero inoxidable AISI 304 Secamanos NOFER, con carcasa de acero inoxidable AISI 304 acabado satinado, por aire caliente accionado con sensor electrónico, de 800 W de potencia y temperatura de 40ºC. Motor velocidad 35000 r.p.m. Dimensiones: 327 alto x 164 ancho x 151 fondo (mm).
