# Secamanos automático por aire inyectado Triblade, referencia 01305.S de Nofer. Gris plata

- Propiedad del archivo: CONSTRUNARIO
- Formato: FIEBDC-3/2012
- Programa: Construnario Versión 3.51
- Fecha de los precios: 01/02/2023
- Divisa: EUR

**01305.S** u Secamanos automático por aire inyectado Triblade, referencia 01305.S de Nofer. Gris plata
Precio: 789.00
Secamanos automático por aire inyectado Triblade, referencia 01305.S de Nofer. Gris plata Funcionamiento: activación automática por sensor cuando el usuario introduce las manos en el área de secado Dimensiones: 617 alto x 300 ancho x 195 fondo (mm) Peso: 9,55 kg Potencia eléctrica total: 1760 W Carcasa: color Gris plata Secamanos NOFER, por aire inyectado activado por sensor, motor 1760 W de potencia sin utilizar aire caliente. Carcasa de ABS color gris plata. Dimensiones: 617 alto x 300 ancho x 195 fondo (mm).
