# Secamanos electrónico automático, referencia 01151.S de la serie Windflow de Nofer. Acero inoxidable satinado

- Propiedad del archivo: CONSTRUNARIO
- Formato: FIEBDC-3/2012
- Programa: Construnario Versión 3.51
- Fecha de los precios: 01/02/2023
- Divisa: EUR

**01151.S** u Secamanos electrónico automático, referencia 01151.S de la serie Windflow de Nofer. Acero inoxidable satinado
Precio: 360.00
Secamanos electrónico automático, referencia 01151.S de la serie Windflow de Nofer. Acero inoxidable satinado Funcionamiento: sensor electrónico Dimensiones: 280 alto x 280 ancho x 210 fondo (mm) Peso: 5,8 kg Potencia: 2450 W Carcasa: anti-vandálica, Acero inoxidable AISI 304, espesor 1,5 mm Acabado carcasa: satinado Secamanos NOFER, con carcasa de acero inoxidable AISI 304 acabado satinado, por aire caliente accionado por sensor electrónico, 2450 W de potencia y temperatura de 53oC. Motor velocidad 6500 r.p.m. Dimensiones: 280 alto x 280 ancho x 210 fondo (mm).
