# Secamanos con pulsador, referencia 01100.S de la serie Cyclon de Nofer. Acero inoxidable satinado

- Propiedad del archivo: CONSTRUNARIO
- Formato: FIEBDC-3/2012
- Programa: Construnario Versión 3.51
- Fecha de los precios: 01/02/2023
- Divisa: EUR

**01100.S** u Secamanos con pulsador, referencia 01100.S de la serie Cyclon de Nofer. Acero inoxidable satinado
Precio: 334.00
Secamanos con pulsador, referencia 01100.S de la serie Cyclon de Nofer. Acero inoxidable satinado Funcionamiento: pulsador Dimensiones: 240 alto x 265 ancho x 210 fondo (mm) Peso: 5,5 kg Potencia total: 2450 W Carcasa: acero inoxidable AISI 304, espesor 1,2 mm Acabado carcasa: satinado Secamanos NOFER, con carcasa de acero inoxidable AISI 304 acabado satinado, por aire caliente accionado por pulsador, 2450 W de potencia y temperatura de 53oC. Motor velocidad 6500 r.p.m. Dimensiones: 240 alto x 265 ancho x 210 fondo (mm).
