# Secamanos con sensor electrónico automático, referencia 01600.S de la serie Thin de Nofer. Acero inoxidable satinado

- Propiedad del archivo: CONSTRUNARIO
- Formato: FIEBDC-3/2012
- Programa: Construnario Versión 3.51
- Fecha de los precios: 01/02/2023
- Divisa: EUR

**01600.S** u Secamanos con sensor electrónico automático, referencia 01600.S de la serie Thin de Nofer. Acero inoxidable satinado
Precio: 324.00
Secamanos con sensor electrónico automático, referencia 01600.S de la serie Thin de Nofer. Acero inoxidable satinado Funcionamiento: sensor electrónico Dimensiones: 269 alto x 363 ancho x 100 fondo (mm) Peso: 4,0 kg Potencia eléctrica total: 2350 W Carcasa: acero inoxidable AISI 304, espesor 1,2 mm Acabado carcasa: satinado Secamanos NOFER, con carcasa de acero inoxidable AISI 304 acabado satinado, por aire caliente accionado con sensor electrónico, de 2350 W de potencia y temperatura de 39ºC. Motor velocidad 8300 r.p.m. Dimensiones: 269 alto x 363 ancho x 100 fondo (mm).
