# Secamanos electrónico automático, referencia 01251.S de kla serie Kai de Nofer. Acero inoxidable satinado

- Propiedad del archivo: CONSTRUNARIO
- Formato: FIEBDC-3/2012
- Programa: Construnario Versión 3.51
- Fecha de los precios: 01/02/2023
- Divisa: EUR

**01251.S** u Secamanos electrónico automático, referencia 01251.S de kla serie Kai de Nofer. Acero inoxidable satinado
Precio: 195.00
Secamanos electrónico automático, referencia 01251.S de kla serie Kai de Nofer. Acero inoxidable satinado Funcionamiento: sensor electrónico Dimensiones: 240 alto x 280 ancho x 165 fondo (mm) Peso: 3,5 kg Potencia eléctrica total: 1500 W Carcasa: acero inoxidable AISI 304, espesor 1 mm Acabado carcasa: satinado Secamanos NOFER, con carcasa de acero inoxidable AISI 304 acabado satinado, por aire caliente accionado con sensor electrónico, de 1500 W de potencia y temperatura de 50ºC. Motor velocidad 2800 r.p.m. Dimensiones: 240 alto x 280 ancho x 165 fondo (mm).
