# Secamanos con pulsador, referencia 01450.S de la serie Bigflow de Nofer. Acero inoxidable satinado

- Propiedad del archivo: CONSTRUNARIO
- Formato: FIEBDC-3/2012
- Programa: Construnario Versión 3.51
- Fecha de los precios: 01/02/2023
- Divisa: EUR

**01450.S** u Secamanos con pulsador, referencia 01450.S de la serie Bigflow de Nofer. Acero inoxidable satinado
Precio: 190.00
Secamanos con pulsador, referencia 01450.S de la serie Bigflow de Nofer. Acero inoxidable satinado Funcionamiento: sensor electrónico Dimensiones: 323 alto x 246 ancho x 160 fondo (mm) Peso: 3,9 kg Potencia eléctrica total: 2050 W Carcasa: acero inoxidable AISI 304, espesor 1,2 mm Acabado carcasa: satinado Secamanos NOFER, con carcasa de acero inoxidable AISI 304 acabado satinado, por aire caliente accionado por pulsador, de 2050 W de potencia y temperatura de 60ºC. Motor velocidad 2800 r.p.m. Dimensiones: 323 alto x 246 ancho x 160 fondo (mm).
