# Dosificador de jabón adosado vertical, referencia 03050.S de la serie Inox evo de Nofer. Acero inoxidable satinado

- Propiedad del archivo: CONSTRUNARIO
- Formato: FIEBDC-3/2012
- Programa: Construnario Versión 3.51
- Fecha de los precios: 01/02/2023
- Divisa: EUR

**03050.S** u Dosificador de jabón adosado vertical, referencia 03050.S de la serie Inox evo de Nofer. Acero inoxidable satinado
Precio: 50.00
Dosificador de jabón adosado vertical, referencia 03050.S de la serie Inox evo de Nofer. Acero inoxidable satinado Cierre de seguridad, sistema antigoteo, visor de contenido Adecuado para gel hidroalcohólico Material: acero inoxidable AISI 304 Acabado: satinado Dimensiones: 200 alto x 125 ancho x 95 fondo (mm) Capacidad: 1200 ml Con depósito ABS en Interior Dosificador de jabón líquido NOFER con activación mediante pulsador. Instalación mural, vertical, fabricado de acero inoxidable AISI 304, acabado satinado. Depósito interior de plástico. Dimensiones: 200 alto x 125 ancho x 95 fondo (mm). Capacidad: 1,2 litros.
