# Dosificador de jabón líquido adosado vertical, referencia 03001.06.S de la serie Inox de Nofer. Acero inoxidable satinado

- Propiedad del archivo: CONSTRUNARIO
- Formato: FIEBDC-3/2012
- Programa: Construnario Versión 3.51
- Fecha de los precios: 01/02/2023
- Divisa: EUR

**03001.06.S** u Dosificador de jabón líquido adosado vertical, referencia 03001.06.S de la serie Inox de Nofer. Acero inoxidable satinado
Precio: 24.40
Dosificador de jabón líquido adosado vertical, referencia 03001.06.S de la serie Inox de Nofer. Acero inoxidable satinado Material: acero inoxidable AISI 304 Acabado: satinado Dimensiones: 150 alto x 98 ancho x 101 fondo (mm) Capacidad: 600 ml Dosificador de jabón líquido NOFER con activación mediante pulsador, instalación mural, vertical, fabricado de acero inoxidable AISI 304 acabado satinado. Con visor de contenido. Dimensiones: 150 alto x 98 ancho x 101 fondo (mm). Capacidad: 600 ml.
