# Dosificador de jabón adosado horizontal, referencia 03042.S de la serie Inox de Nofer. Acero inoxidable satinado

- Propiedad del archivo: CONSTRUNARIO
- Formato: FIEBDC-3/2012
- Programa: Construnario Versión 3.51
- Fecha de los precios: 01/02/2023
- Divisa: EUR

**03042.S** u Dosificador de jabón adosado horizontal, referencia 03042.S de la serie Inox de Nofer. Acero inoxidable satinado
Precio: 46.30
Dosificador de jabón adosado horizontal, referencia 03042.S de la serie Inox de Nofer. Acero inoxidable satinado Cierre de seguridad, sistema antigoteo, visor de contenido Material: acero inoxidable AISI 304 Acabado: satinado Dimensiones: 120 alto x 200 ancho x 123 fondo (mm) Capacidad: 1200 ml Depósito interior ABS Dosificador de jabón líquido NOFER con activación mediante pulsador, instalación mural, horizontal, fabricado de acero inoxidable AISI 304 acabado satinado. Depósito interior de plástico. Dimensiones: 120 alto x 200 ancho x 123 fondo (mm). Capacidad: 1,2 litros.
