# Dosificador de jabón líquido adosado vertical, referencia 03004.S de la serie Inox de Nofer. Acero inoxidable satinado

- Propiedad del archivo: CONSTRUNARIO
- Formato: FIEBDC-3/2012
- Programa: Construnario Versión 3.51
- Fecha de los precios: 01/02/2023
- Divisa: EUR

**03004.S** u Dosificador de jabón líquido adosado vertical, referencia 03004.S de la serie Inox de Nofer. Acero inoxidable satinado
Precio: 64.50
Dosificador de jabón líquido adosado vertical, referencia 03004.S de la serie Inox de Nofer. Acero inoxidable satinado Cierre de seguridad, sistema antigoteo, visor de contenido Material: acero inoxidable AISI 304 Dimensiones: 157 alto x 178 ancho x 125 fondo (mm) Acabado: satinado Capacidad: 1200 ml Dosificador de jabón líquido NOFER con activación mediante pulsador, instalación mural, horizontal, fabricado de acero inoxidable AISI 304 acabado satinado. Dimensiones: 157 alto x 178 ancho x 125 fondo (mm). Capacidad: 1,2 litros.
