# Dosificador de jabón líquido, referencia 03039.S de la serie Automatics evo de Nofer. Acero inoxidable satinado

- Propiedad del archivo: CONSTRUNARIO
- Formato: FIEBDC-3/2012
- Programa: Construnario Versión 3.51
- Fecha de los precios: 01/02/2023
- Divisa: EUR

**03039.S** u Dosificador de jabón líquido, referencia 03039.S de la serie Automatics evo de Nofer. Acero inoxidable satinado
Precio: 94.00
Dosificador de jabón líquido, referencia 03039.S de la serie Automatics evo de Nofer. Acero inoxidable satinado Dispensador automático jabón EVO transformable a espuma con 03038.FP no incluida Adecuado para gel hidroalcohólico Alimentación con PILAS AA y posibilidad de conexión a RED mediante transformador 03038.TR no incluido Material: acero inoxidable AISI 304 Acabado: satinado Dosificador de jabón líquido automático NOFER con activación mediante sensor infrarrojo, de acero inoxidable AISI 304 acabado satinado. Para adosar a pared con visor de contenido y cierre de seguridad. Dimensiones: 275 alto x 105 ancho x 95 fondo (mm). Capacidad: 1000 ml.
