# Dosificador de jabón para encastrar en encimera, referencia 03102.S de la serie Insert de Nofer. 1000 ml. Satinado

- Propiedad del archivo: CONSTRUNARIO
- Formato: FIEBDC-3/2012
- Programa: Construnario Versión 3.51
- Fecha de los precios: 01/02/2023
- Divisa: EUR

**03102.S** u Dosificador de jabón para encastrar en encimera, referencia 03102.S de la serie Insert de Nofer. 1000 ml. Satinado.
Precio: 73.00
Dosificador de jabón para encastrar en encimera, referencia 03102.S de la serie Insert de Nofer. 1000 ml. Satinado. Dosificador de jabón para encastrar en encimera con depósito Material: dispensador acero inoxidable AISI 304, depósito polietileno Acabado: satinado y depósito blanco Orificio: Ø25-30 mm Dimensiones: 83 alto x 35 ancho x 120 fondo (mm) Dimensiones depósito: 220 alto (mm) Vástago: 120 mm Capacidad: 1000 ml Dosificador de jabón NOFER, de acero inoxidable AISI 304 para encastrar en encimera, acabado satinado. Capacidad: 1000 ml. Dimensiones: 83 alto x 35 ancho x 120,5 fondo (mm). Incluye llave de seguridad para rellenado superior.
