# Dispensador de papel higiénico industrial, referencia 05046.S de la serie Industrial evo de Nofer. Acero inoxidable satinado

- Propiedad del archivo: CONSTRUNARIO
- Formato: FIEBDC-3/2012
- Programa: Construnario Versión 3.51
- Fecha de los precios: 01/02/2023
- Divisa: EUR

**05046.S** u Dispensador de papel higiénico industrial, referencia 05046.S de la serie Industrial evo de Nofer. Acero inoxidable satinado
Precio: 45.00
Dispensador de papel higiénico industrial, referencia 05046.S de la serie Industrial evo de Nofer. Acero inoxidable satinado Portarrollos industrial Material: acero inoxidable AISI 304 Acabado: satinado Dimensiones: 268 alto x 265 ancho x 135 fondo (mm) Rollo máximo: Ø230 mm Eje: Ø40 mm Consumible: Cod. 6000 Dispensador de papel higiénico NOFER, de acero inoxidable AISI 304 acabado satinado, para adosar a pared. Adecuado para rollo industrial 250/300 m, con visor de contenido, cerradura y llave de seguridad. Dimensiones: 268 alto x 265 ancho x 135 fondo (mm).
